# 96NDR - Mecanismo normal / Desbloqueo / Armadura Palanca

- Propiedad del archivo: CONSTRUNARIO
- Formato: FIEBDC-3/2012
- Programa: Construnario Versión 3.51
- Fecha de los precios: 01/03/2023
- Divisa: EUR

**96NDR_MCM** u 96NDR - Mecanismo normal / Desbloqueo / Armadura Palanca
· Mecanismo normal / Desbloqueo / Armadura Palanca. · Caja de mecanismos reversible y simétrica. · Regleta eléctrica insertada en caja de mecanismos, mejor protegida de contactos indirectos. · Funcionamiento por impulsión. · Voltaje: 8 a 12 V AC. · Tapa y caja de mecanismos de acero. · Para puertas de paso y de condena en función de la armadura elegida. · Para puertas metálicas o de madera. · Resistente a la corrosión, Norma UNI-ISO9227. · Opciones de mecanismo: Normal / Automático / Desbloqueo / Ajustable. · Armadura larga para puertas con cerradura de picaporte y palanca y para puertas con cerradura de picaporte y bulones. · Acabado pintado gris. · Si se necesita la opción de mecanismo ajustable, añadir AJ en la referencia; por ejemplo 96NRAJ.
