# BPS - Cilindro de seguridad con 6 pitones – acabado latón

- Propiedad del archivo: CONSTRUNARIO
- Formato: FIEBDC-3/2012
- Programa: Construnario Versión 3.51
- Fecha de los precios: 03/07/2023
- Divisa: EUR

**BPS_MCM** u BPS - Cilindro de seguridad con 6 pitones – acabado latón
• 6 pitones activos con características Anti-Bumping y Anti-Ganzúa. • Pasadores Anti-Taladro. • Pitones, suplementos y muelles de acero inoxidable. • Grado 6 en Durabilidad (máximo grado EN 1303). • Grado 6 en Seguridad de Llave (máximo grado EN 1303). • Grado 2 en Resistencia al Ataque (máximo grado EN 1303). • Grado C en Resistencia a la Corrosión (máximo grado EN 1303). • 5 llaves modelo Long Key (con cuello largo). • Gran capacidad de amaestramiento. • Doble embrague / Función Anti-pánico opcional. • Excéntrica de 15 mm.
