# MAS6 Deluxe - Cilindro de seguridad con botón especial – Europerfil excéntrica de 15mm, acabado latón pulido

- Propiedad del archivo: CONSTRUNARIO
- Formato: FIEBDC-3/2012
- Programa: Construnario Versión 3.51
- Fecha de los precios: 01/03/2023
- Divisa: EUR

**MAS6Deluxe_LP_MCM** u MAS6 Deluxe - Cilindro de seguridad con botón especial – Europerfil excéntrica de 15mm, acabado latón pulido
· Cilindro de seguridad con 6 pitones con botón. · Se suministra con 5 llaves planas de introducción reversible. Europerfil con excéntrica de 15mm, cilindro apto para cualquier cerradura de cilindro europerfil. · Protección anti-taladro de acero templado en ambos lados, tanto en el cañón, como en el tambor. · Suplementos antiganzúa. · Excéntrica girada, impide la extracción del cilindro de la cerradura sin la llave. · Posibilidad de amaestrar. · Más de 40.000 combinaciones posibles incluidas restricciones de seguridad. · Durabilidad superior a 125.000 ciclos según norma EN1303. · Nuevos acabados botón: dorado pulido, latón pulido, cromo mate, cromo brillo e inoxidable. · Medidas disponibles (C): desde 60 hasta 70 mm. · Estética exclusiva, más cuidada y elegante.
