# BPS-EL - Cilindro de seguridad eléctrico

- Propiedad del archivo: CONSTRUNARIO
- Formato: FIEBDC-3/2012
- Programa: Construnario Versión 3.51
- Fecha de los precios: 01/03/2023
- Divisa: EUR

**BPSEL_MCM** u BPS-EL - Cilindro de seguridad eléctrico
· Cilindro eléctrico, por mediación de la llave se actúa sobre un micro conmutador, el cual activará un circuito eléctrico. · Dispone de un micro y retorno (después de cerrar el circuito un mecanismo de recuperación devuelve la llave a su posición original). · Especialmente diseñado para ascensores y garajes. · Se suministra con 5 llaves planas de introducción reversible. · Acabado níquel mate.
