# BPS-BU - Cilindro de seguridad para buzones

- Propiedad del archivo: CONSTRUNARIO
- Formato: FIEBDC-3/2012
- Programa: Construnario Versión 3.51
- Fecha de los precios: 01/03/2023
- Divisa: EUR

**BPS-BU_MCM** u BPS-BU - Cilindro de seguridad para buzones
· Cilindro especialmente diseñado para buzones. · Posibilidad de colocar leva en el cilindro. · La leva no se suministra desde fábrica. · Guarda mano, se suministra preparado para colocar leva a derechas. · Se suministra con 5 llaves planas de introducción reversible. · Acabado níquel mate.
