# SCX - Cilindro de alta seguridad, acabado níquel

- Propiedad del archivo: CONSTRUNARIO
- Formato: FIEBDC-3/2012
- Programa: Construnario Versión 3.51
- Fecha de los precios: 01/03/2023
- Divisa: EUR

**SCX_N_MCM** u SCX - Cilindro de alta seguridad, acabado níquel
Conforme a NORMA UNE-EN 1303:2006 · 6 pitones activos con características Anti-Bumping y Anti-Ganzúa. · Pasadores y placas Anti-Taladro. · Pitones, suplementos y muelles de acero inoxidable. · De 2 a 5 pitones superiores flotantes. · Grado 6 en Durabilidad (máximo grado EN 1303). · Grado 6 en Seguridad de Llave (máximo grado EN 1303). · Grado 2 en Resistencia al Ataque (*1) (máximo grado EN 1303). · Grado C en Resistencia a la Corrosión (máximo grado EN 1303). · 5 llaves modelo Soft Key (*2) (cabeza ancha y suave con cuello largo). · Gran capacidad de amaestramiento. · Doble embrague / Función Anti-pánico. · Excéntrica de 15 mm (13´2 mm opcional). *1 con escudo de Alta seguridad MCM 1850HS. *2 Reduce el esfuerzo de apertura.
