# E-BU - Cilindro de serreta para buzones

- Propiedad del archivo: CONSTRUNARIO
- Formato: FIEBDC-3/2012
- Programa: Construnario Versión 3.51
- Fecha de los precios: 01/03/2023
- Divisa: EUR

**E-BU_MCM** u E-BU - Cilindro de serreta para buzones
· Cilindro especialmente diseñado para buzones. · Posibilidad de colocar leva en el cilindro. · No se suministra desde fábrica la leva. · Guarda mano, se suministra preparado para colocar leva a derechas. · Se suministra con 3 llaves de serreta. · Acabado níquel mate
