# E-E - Cilindro de serreta especial para puertas antipánico

- Propiedad del archivo: CONSTRUNARIO
- Formato: FIEBDC-3/2012
- Programa: Construnario Versión 3.51
- Fecha de los precios: 01/03/2023
- Divisa: EUR

**EE_MCM** E-E - Cilindro de serreta especial para puertas antipánico
· Cilindro especialmente diseñado para puertas antipánico. · Se suministra con 3 llaves de serreta. · Medida disponible: 110 mm. · Acabado níquel brillo.
