# Medio cilindro OV - Medio cilindro de serreta con 5 pitones y 5 alturas llave – Ovalado excéntrica 10, 5mm

- Propiedad del archivo: CONSTRUNARIO
- Formato: FIEBDC-3/2012
- Programa: Construnario Versión 3.51
- Fecha de los precios: 01/03/2023
- Divisa: EUR

**Medio cilindro OV_MCM** u Medio cilindro OV - Medio cilindro de serreta con 5 pitones y 5 alturas llave – Ovalado excéntrica 10, 5mm
· Medio cilindro ovalado. · Cilindro de serreta con 5 pitones y 5 alturas de llave. · Cilindro ovalado para cerraduras 1549, 1550, 1551 y 1553. · Se suministra con 3 llaves de serreta. · Excéntrica girada, impide la extracción del cilindro de la cerradura sin la llave. · Esta gama de cilindros NO se puede amaestrar. · Número de combinaciones posibles, incluidas restricciones de seguridad:65.500. · Durabilidad superior a 125000 ciclos según norma EN1303. · Medida disponible: 37,5 mm (11-26,5). · Acabado níquel brillo.
