# CAS6 - Candado con cilindro de seguridad serie AS6 amaestrable, acabado latón

- Propiedad del archivo: CONSTRUNARIO
- Formato: FIEBDC-3/2012
- Programa: Construnario Versión 3.51
- Fecha de los precios: 01/03/2023
- Divisa: EUR

**CAS6_L_MCM** u CAS6 - Candado con cilindro de seguridad serie AS6 amaestrable, acabado latón
· CAS6 con cilindro de seguridad AS6. · Cilindro de seguridad con 6 pitones. · Suministrado con 5 llaves de introducción reversible. · Posibilidad de igualar y amaestrar con cilindros serie AS6. · Acabados: latón y cromo.
