# CEA5 - Candado con cilindro de serreta serie E amaestrable, acabado cromo

- Propiedad del archivo: CONSTRUNARIO
- Formato: FIEBDC-3/2012
- Programa: Construnario Versión 3.51
- Fecha de los precios: 01/03/2023
- Divisa: EUR

**CEA5_C_MCM** u CEA5 - Candado con cilindro de serreta serie E amaestrable, acabado cromo
· CEA5 con cilindro con 5 pitones y 10 alturas de llave. · Suministrado con 3 llaves. · Posibilidad de igualar y amaestrar con la Serie E. · Acabados: latón y cromo.
