# 2 - Cilindro redondo para cerradura de sobreponer

- Propiedad del archivo: CONSTRUNARIO
- Formato: FIEBDC-3/2012
- Programa: Construnario Versión 3.51
- Fecha de los precios: 01/03/2023
- Divisa: EUR

**2_MCM** u 2 - Cilindro redondo para cerradura de sobreponer
· Cilindro serreta redondo con 5 pitones exterior y 3 interior. · 7 alturas de llave. · Posibilidad de amaestrar toda la gama, pero únicamente por el exterior. · Más de 78000 combinaciones posibles, incluidas restricciones de seguridad. · Durabilidad superior a 125.000 ciclos según norma EN1303. · Suministrados con 3 llaves.
