# 176AV - Cilindro de serreta para cerradura 1511AV

- Propiedad del archivo: CONSTRUNARIO
- Formato: FIEBDC-3/2012
- Programa: Construnario Versión 3.51
- Fecha de los precios: 01/03/2023
- Divisa: EUR

**176AV_MCM** u 176AV - Cilindro de serreta para cerradura 1511AV
· Cilindro de serreta 176AV para cerradura 1511AV. · Medida (A): 10mm. · Acabado latón
