# 176V - Cilindro de serreta para cerradura 1511V

- Propiedad del archivo: CONSTRUNARIO
- Formato: FIEBDC-3/2012
- Programa: Construnario Versión 3.51
- Fecha de los precios: 01/03/2023
- Divisa: EUR

**176V_MCM** u 176V - Cilindro de serreta para cerradura 1511V
· Cilindro de serreta 176V para cerradura 1511V. · Medida (A): 20mm. · Acabado latón.
