# 176S - Cilindro de seguridad para cerradura 1511S

- Propiedad del archivo: CONSTRUNARIO
- Formato: FIEBDC-3/2012
- Programa: Construnario Versión 3.51
- Fecha de los precios: 01/03/2023
- Divisa: EUR

**176S_MCM** u 176S - Cilindro de seguridad para cerradura 1511S
· Cilindro de seguridad 176S para cerradura 1511S. · Medida (A): 10mm. · Acabado latón.
