# BA2010 - Barra de sobreponer con cierre lateral, verde

- Propiedad del archivo: CONSTRUNARIO
- Formato: FIEBDC-3/2012
- Programa: Construnario Versión 3.51
- Fecha de los precios: 01/03/2023
- Divisa: EUR

**BA2010_V_MCM** u BA2010 - Barra de sobreponer con cierre lateral, verde
· Barra antipánico de sobreponer de un punto. · La barra guarda mano, izquierda o derecha. · Homologación según Norma EN1125 y marca CE. · Tornillos de sujeción del cuerpo ocultos. 2 tornillos para fijarlo conjuntamente con el accionamiento exterior o 4 tornillos para fijado en la puerta. · Nueca de 8 mm (posibilidad de adaptar para 9mm). · Accesorios disponibles: manillas y cilindros. · Acabados: rojo, verde y amarillo.
