# BA2050 - Barra para cerradura de embutir con cierre lateral, verde

- Propiedad del archivo: CONSTRUNARIO
- Formato: FIEBDC-3/2012
- Programa: Construnario Versión 3.51
- Fecha de los precios: 01/03/2023
- Divisa: EUR

**BA2050_V_MCM** u BA2050 - Barra para cerradura de embutir con cierre lateral, verde
· Barra antipánico reversible para puertas con cerradura embutida. · Homologación según Norma EN1125 y marca CE. · Tornillos de sujeción del cuerpo ocultos. 2 tornillos para fijarlo conjuntamente con el accionamiento exterior o 4 tornillos para fijado en la puerta. · Nueca de 9 mm (posibilidad de adaptar para 8mm). · Accesorios disponibles: cerraduras, manillas y cilindros
