# 1919T - Picaporte accionable mediante cilindro / Distancia entre ejes 85mm

- Propiedad del archivo: CONSTRUNARIO
- Formato: FIEBDC-3/2012
- Programa: Construnario Versión 3.51
- Fecha de los precios: 01/03/2023
- Divisa: EUR

**1919T_MCM** u 1919T - Picaporte accionable mediante cilindro / Distancia entre ejes 85mm
· El picaporte puede accionarse con cilindro además de con manilla. · Cerradura de 85mm entre ejes. · Dispositivo antitarjeta. · 1919T: nueca partida o doble nueca de 8mm. La cerradura guarda mano. Función antipánico sólo por el interior. · Frente redondo. · Acabado inox.
