# AS6E - Medio cilindro de seguridad con espadín

- Propiedad del archivo: CONSTRUNARIO
- Formato: FIEBDC-3/2012
- Programa: Construnario Versión 3.51
- Fecha de los precios: 01/03/2023
- Divisa: EUR

**AS6E_MCM** u AS6E - Medio cilindro de seguridad con espadín
· Cilindro especialmente diseñado para puertas antipánico. · Se suministra con 5 llaves planas de introducción reversible. · Acabado latón.
