# POM-BA-PL2-00 - Pomos ciegos

- Propiedad del archivo: CONSTRUNARIO
- Formato: FIEBDC-3/2012
- Programa: Construnario Versión 3.51
- Fecha de los precios: 21/07/2023
- Divisa: EUR

**POMBAPL200_MCM** u POM-BA-PL2-00 - Pomos ciegos
· Pomos acabado plástico negro. · Alta resistencia. · Pomo ciego o con bocallave. · Se suministra juego o medio juego.
