# MAN-BA-2PL-00 - Manillas ciegas

- Propiedad del archivo: CONSTRUNARIO
- Formato: FIEBDC-3/2012
- Programa: Construnario Versión 3.51
- Fecha de los precios: 01/03/2023
- Divisa: EUR

**MAN-BA-2PL-00_MCM** u MAN-BA-2PL-00 - Manillas ciegas
· Manilla acabado plástico negro. · Alta resistencia. · Manilla ciega o con bocallave. · Se suministra juego o medio juego.
