# MAN-BA-2PL-72 - Manillas con bocallave para cilindro

- Propiedad del archivo: CONSTRUNARIO
- Formato: FIEBDC-3/2012
- Programa: Construnario Versión 3.51
- Fecha de los precios: 01/03/2023
- Divisa: EUR

**MAN-BA-2PL-72_MCM** u MAN-BA-2PL-72 - Manillas con bocallave para cilindro
· Manilla acabado plástico negro. · Alta resistencia. · Manilla ciega o con bocallave. · Se suministra juego o medio juego.
