# 521A - Cerradura multipuntos automática con punto de cierre adicional independiente

- Propiedad del archivo: CONSTRUNARIO
- Formato: FIEBDC-3/2012
- Programa: Construnario Versión 3.51
- Fecha de los precios: 01/03/2023
- Divisa: EUR

**521A_MCM** u 521A - Cerradura multipuntos automática con punto de cierre adicional independiente
Cerradura multipunto automática de alta seguridad con punto de cierre opcional independiente (puerta de servicio). 3 puntos de cierre, central de bulones y superior e inferior de gancho. 2 vueltas de llave y frente en U de 22x9,5. SEGURIDAD ACTIVA: Tres puntos de cierre con sólo cerrar la puerta gracias a la proyección automática de los ganchos superiores e inferiores. Mayor seguridad: cerradura de auxiliares independientes, aunque se ataque la cerradura central los cierres auxiliares quedan proyectados. CONCEPTO ANTI-TARJETA: Aunque se actúe sobre el picaporte de la cerradura central los ganchos auxiliares imposibilitan la apertura. Dispositivo antipánico selectivo: desde el interior accionando la manilla se retiran los tres puntos de cierre frontales, hasta que se gira la llave y salen los bulones centrales. Cerradura central de 50mm ó 60mm (2 vueltas de llave) y 3 bulones gruesos de 20x14mm. Picaporte regulable de 12 a 17mm para mayor sencillez de cambio de mano. Frente en U de 22x9,5.Cilindro de serie SCX y escudo con embellecedor 1850W Disponible en distintos acabados: oro o plata. Datos relevantes sobre los ganchos:-Resistencia carga frontal sobre ganchos >1000 kg-Resistencia carga lateral y vertical sobre gancho >700kg.
