# LOMO R32 9 (2500-2800) - split pared 1x1 - de Gree

- Propiedad del archivo: CONSTRUNARIO
- Formato: FIEBDC-3/2012
- Programa: Construnario Versión 3.51
- Fecha de los precios: 19/07/2019
- Divisa: EUR

**3NGR0115** u LOMO R32 9 (2500-2800) - split pared 1x1 - de Gree
La nueva serie Lomo de Gree, el mayor fabricante de aire acondicionado del mundo, se presenta como un split mural de dimensiones contenidas y grandes funcionalidades. En su interior se esconde la más alta tecnología, con el compresor G10 Inverter de Gree. Su eficiencia energética llega a un SEER de 6,1 y un SCOP de 5,1, con clasificación A+++, consiguiendo un gran ahorro energético durante todo el año. La nueva serie Lomo R32 ofrece la posibilidad de instalar opcionalmente el Kit WiFi el cual dota el equipo de la posibilidad de control de temperatura, modo, velocidad de ventilador, orientación de difusores etc. Todo cómodamente desde un Smartphone o Tablet a través de la aplicación Gree+. Además el aparato se puede conectar a la plataforma Gree Cloud vía internet lo cual permite el control del mismo desde cualquier lugar de una manera fácil y eficiente para mejorar la calidad y reducir el consumo. Toda la serie presenta una gran variedad de funciones que la convierten en la mejor opción para el uso doméstico o profesional. Su estética y diseño minimalista encaja perfectamente con cualquier estilo y sus componentes de alta calidad garantizan una larga vida útil. Además, el mando a distancia que incorpora de serie permite un fácil y cómodo manejo de todas las funciones: temperatura, modo, velocidad del ventilador, orientación de los difusores y mucho más. Características técnicas: Potencia frío (w): 2500 (500 ~ 3350) Potencia calor (w): 2800 (500 ~ 3500) Potencia a -7º (w): 2625 Eficacia energética SEER: 6.10 Eficacia energética SCOP: 5.10 Características técnicas de la unidad interior: Caudal de aire (m3/h): 360 ~ 560 Presión sonora (dB(A)): 28 ~ 39 Potencia sonora (dB(A)): 38-55 Características técnicas de la unidad exterior: Caudal de aire (m3/h): 1600 Presión sonora (dB(A)): 52
