# LOMO R32 12 (3200-3500) - Split mural 1x1 - de Gree

- Propriété du fichier: CONSTRUNARIO
- Format: FIEBDC-3/2012
- Logiciel: Construnario Versión 3.51
- Date des prix: 10/12/2018
- Devise: EUR

**3NGR0120** u LOMO R32 12 (3200-3500) - Split mural 1x1 - de Gree
Simplicité et Efficacité. Une grande efficacité énergétique grâce à un SEER de 6.3, un SCOP de 4 et une classification A++, permettant une grande économie d’énergie tout au long de l’année. Le nouveau modèle Lomo de Gree, le plus grand fabricant mondial de climatisation, est présenté comme une série de splits muraux de petites dimensions avec beaucoup de fonctionnalités. Il intègre la plus haute technologie avec le compresseur Inverter Gree G10. Avec un SEER SCOP de 6,1* et 4, classe A++, il vous permet de réaliser d'énormes économies d'énergie tout au long de l'année. Les nouveaux Lomo R32 offrent aussi la possibilité d’ajouter l’option WiFi pour les contrôler intégralement (la température, le mode, la vitesse du ventilateur, l'orientation des diffuseurs et plus) d’où que vous soyez, depuis un Smartphone ou une tablette, rendant ainsi ces machines hautement intelligentes. Les Lomo se connectent directement sans besoin de router ni de connexion internet, remplaçant ainsi la télécommande. L’appareil peut aussi être connecté à la plateforme Gree Cloud via internet pour le contrôler depuis n’importe quel endroit de manière facile et efficace, pour améliorer le confort et réduire la consommation inutile. Toute la série a une variété de caractéristiques qui en font le meilleur choix pour un usage domestique ou professionnel. Son design et son encombrement minimal correspondent parfaitement à tous les styles et ses composants de haute qualité garantissent une grande fiabilité. En outre, la télécommande qui intègre une sonde de température, permet facilement et confortablement l’accès à toutes les fonctions: la température, le mode, la vitesse du ventilateur, l'orientation des diffuseurs et plus. La série Lomo est le choix intelligent, sans aucun doute, combinant la technologie de pointe, un design intemporel et un niveau de confort adéquat qui ne génère pas de répercussions négatives sur l'environnement ni pour votre consommation. Caractéristiques techniques: Puissance froide (w): 3200 (600 ~ 3600) Puissance thermique (w): 3500 (600 ~ 3800) Pouvoir de -7º (w): 2850 Efficacité énergétique SEER: 6,1 Efficacité énergétique SCOP: 5,1
