# Consola 9 R32 (2700-2900) - Split console 1x1 - de Gree

- Propriété du fichier: CONSTRUNARIO
- Format: FIEBDC-3/2012
- Logiciel: Construnario Versión 3.51
- Date des prix: 19/07/2019
- Devise: EUR

**3NGR0435** u Consola 9 R32 (2700-2900) - Split console 1x1 - de Gree
La console de Gree allie un design compact avec une variété d’installation puisqu’elle peut s’installer au sol, au mur ou encastrée. La technologie Gree offre des performances élevées avec un SEER jusqu’à 7,2* et SCOP de 4,1* permettant une importante économie d’énergie avec un confort maximal grâce à sa large plage de fonctionnement, de -22 ºC à +24ºC en chauffage, et de -15ºC à +43 ºC en réfrigération. Avec son design sobre et son faible encombrement, la Console Gree est idéale aussi bien pour des petites pièces comme pour des grandes. Son accès facile au filtre permet une maintenance et un nettoyage simple pour un confort optimal. Sa haute technologie ajoutée à sa variété de fonctions et sa facilité d’installation font de la Console Gree le système idéal pour votre intérieur, domestique ou professionnel. *Selon modèle. Contrôle WiFi Classe énergétique A++/A+++ Sortie inférieure pour l’air chaud Design compact et installation polyvalente Mode hors-gel Mode Sleep
