# Fair 18 (5200-5300) - split mural 1x1 - de Gree

- Propriété du fichier: CONSTRUNARIO
- Format: FIEBDC-3/2012
- Logiciel: Construnario Versión 3.51
- Date des prix: 19/07/2019
- Devise: EUR

**3NGR0215** u Fair 18 (5200-5300) - split mural 1x1 - de Gree
Les différentes options de contrôle, la vaste gamme de fonctions disponibles et le design soigné et minimaliste, font de la Fair la meilleure option pour n’importe quel environnement, qu’il soit résidentiel, professionnel ou commercial. Caractéristiques techniques: Puissance froide (w): 5200 (1260 - 6600) Puissance thermique (w): 5300 (1120 - 6800) Pouvoir de -7º (w): 4770 Efficacité énergétique SEER: 7 Efficacité énergétique SCOP: 5,1 - Contrôle Wi-Fi - Design élégant - Classe énergétique A++/A+++ - Générateur d’ions - Mode hors-gel - I Feel - Faible niveau sonore - Panneau rétroéclairé avec horloge - Télécommande murale et marche/arrêt en option
