# Shiny 12FC R32 (3520/3520 W) - Mobile - de Gree

- Propriété du fichier: CONSTRUNARIO
- Format: FIEBDC-3/2012
- Logiciel: Construnario Versión 3.51
- Date des prix: 23/07/2019
- Devise: EUR

**3NGR0107** u Shiny 12FC R32 (3520/3520 W) - Mobile - de Gree
Mobile et technologique. Compact, silencieux et de design attrayant. La nouvelle série de climatiseurs mobiles SHINY de Gree, le plus grand fabricant mondial de climatiseur, présente la plus grande variété de fonctions au format mobile. Son nouveau design et la facilité à le déplacer vous offrirons la possibilité de l'utiliser dans toutes les pièces en fonction de vos besoins. Il dispose en option de la technologie WiFi, qui permet de contrôler par l’app Gree+, ses principales fonctions via un Smartphone ou une tablette, simple et pratique. La principale nouveauté de cette série est l'utilisation du nouveau réfrigérant écologique R32, plus respectueux de l'environnement, moins cher et 10% plus efficace que le R410A. De plus il est facile à réutiliser et recycler. Avec des puissances allant de 2kW jusqu’à 3,5kW, la série Shiny peut répondre à vos besoins quelle que soit la surface de la pièce. Le modèle le plus puissant, celui de 3,5kW, peut fonctionner en mode froid et chaud pour une climatisation mobile toute l’année. Caractéristiques techniques: Puissance froide (w): 3520 Puissance thermique (w): 3520 Efficacité énergétique EER: 2,62/2,8
