# G-Tech 9 (3517-3809 W) - Split pared 1x1 - de Gree

- Propiedad del archivo: CONSTRUNARIO
- Formato: FIEBDC-3/2012
- Programa: Construnario Versión 3.51
- Fecha de los precios: 23/07/2019
- Divisa: EUR

**3NGR0135** u G-Tech 9 (3517-3809 W) - Split pared 1x1 - de Gree
CARACTERÍSTICAS PRINCIPALES - Clase energética A+++ - SEER de 8,5 - Control WiFi - El mantenimiento más rápido del mercado - Difusión de aire 3D - Generador de iones - Control por cable y paro-marcha opcionales G-Tech es la ultima novedad de Gree en eficiencia y tecnología avanzada, dos atributos que la sitúan en cabeza del segmento premium del mercado. Concebida para facilitar como nunca antes la instalación y mantenimiento, y además de tener una amplia variedad de características, máxima eficiencia, control WiFi y diseño elegante, la G-Tech se presenta como la mejor opción para todos los entornos. Potencia frío (W): 3517 (700 ~ 4000) Potencia calor (W): 3809 (700 ~ 4500) Potencia -7ºC (W): 4000 Eficiencia energética SEER: 8,5 Eficiencia energética SCOP: 5,1
