# Calzo simple para acristalamiento de Jombar Termoplásticos. - de Jombar

- Propiedad del archivo: CONSTRUNARIO
- Formato: FIEBDC-3/2012
- Programa: Construnario Versión 3.51
- Fecha de los precios: 15/11/2019
- Divisa: EUR

**0030007** u Calzo simple para acristalamiento de Jombar Termoplásticos. - de Jombar
Precio: 155.21
Calzo simple para acristalamiento de Jombar Termoplásticos. Medidas: 18x7. Color: negro Material: polietileno, resina pura de origen, no reciclado. Medidas: 18X7 Unidades/caja: 4000 (subcajas de 500) Color: negro Peso: 3’7 gramos Calzo especial de plástico que permite evitar el contacto directo entre el vidrio y el metal de la puerta o ventana que reduce considerablemente el riesgo de rotura del cristal y que actúa como interruptor del puente térmico, mejorando el efecto aislante del cerramiento, especialmente cuando se trata de doble o triple cristal con cámara.
