# Tubo rígido estriado pasa-muro de Jombar Termoplásticos - de Jombar

- Propiedad del archivo: CONSTRUNARIO
- Formato: FIEBDC-3/2012
- Programa: Construnario Versión 3.51
- Fecha de los precios: 25/04/2019
- Divisa: EUR

**TPM22X26X2M** m Tubo rígido estriado pasa-muro de Jombar Termoplásticos - de Jombar
Precio: 0.30
Tubo estriado pasa-muro cuya longitud puede ser de 2 o 3 m para ser cortado según necesidad. En sus extremos se colocarán las chupetas para evitar la entrada de hormigón. Se utiliza en las fundiciones de muros de hormigón mediante el sistema de encofrado de chapa. Sirve para crear una cavidad para pasar y sujetar las chapas metálicas y después poder recuperar la varilla metálica que hace de sujeción entre ambas chapas.
