# Tubo para chaflán berenjeno de Jombar Termoplásticos. - de Jombar

- Propiedad del archivo: CONSTRUNARIO
- Formato: FIEBDC-3/2012
- Programa: Construnario Versión 3.51
- Fecha de los precios: 25/04/2019
- Divisa: EUR

**BER2525** u Tubo para chaflán berenjeno de Jombar Termoplásticos. - de Jombar
Precio: 0.99
Tubos (berenjeno) de sección hueca triangular o trapezoidal. Sirve para el crear chaflán en los ángulos de los muros y pilares, desapareciendo así las esquinas de la construcción evitando la aparición de grietas y la formación de aristas vivas. También se utiliza para crear goterones. Se utiliza en el sistema de encofrado de muro chapa y pilar chapa. Mediante su colocación manual se sujetan con clavos de acero o bien alambre acerado (que no parte o quiebra al ser manipulado).
