# Seta protectora para barras de acero de Jombar Termoplásticos. - de Jombar

- Propiedad del archivo: CONSTRUNARIO
- Formato: FIEBDC-3/2012
- Programa: Construnario Versión 3.51
- Fecha de los precios: 25/04/2019
- Divisa: EUR

**SETAIT3540** u Seta protectora para barras de acero de Jombar Termoplásticos. - de Jombar
Precio: 0.18
Seta protectora o tapón de PVC de color rojo. Sirven para señalizar la armadura de los encofrados y proteger que los operarios no puedan herirse. Se utiliza colocando las setas en el extremo superior de las varillas de hierro que hay encofradas en el hormigón.
