# Base guarda-cuerpos para horcas de Jombar Termoplásticos. - de Jombar

- Propiedad del archivo: CONSTRUNARIO
- Formato: FIEBDC-3/2012
- Programa: Construnario Versión 3.51
- Fecha de los precios: 25/04/2019
- Divisa: EUR

**BASEITQ6040** u Base guarda-cuerpos para horcas de Jombar Termoplásticos. - de Jombar
Precio: 1.10
Son piezas con una sola entrada y tapadera. Sirven para encofrarlos en los extremos de los forjados de hormigón donde posteriormente irán superpuestas las vallas de seguridad del personal. Las vallas pueden ser metálicas o plásticas. Se encofran en el hormigón alternados en línea.
