# Base para guarda-cuerpos cilíndricos de Jombar Termoplásticos. - de Jombar

- Propiedad del archivo: CONSTRUNARIO
- Formato: FIEBDC-3/2012
- Programa: Construnario Versión 3.51
- Fecha de los precios: 25/04/2019
- Divisa: EUR

**BASEITCQ3540T** u Base para guarda-cuerpos cilíndricos de Jombar Termoplásticos. - de Jombar
Precio: 0.20
Base para guarda-cuerpos cilíndricos de 35x35 mm o cuadrados de 40 mm con tapa
