# Conos o chupetas de Jombar Termoplásticos. - de Jombar

- Propiedad del archivo: CONSTRUNARIO
- Formato: FIEBDC-3/2012
- Programa: Construnario Versión 3.51
- Fecha de los precios: 25/04/2019
- Divisa: EUR

**CPTM22** u Conos o chupetas de Jombar Termoplásticos. - de Jombar
Precio: 0.02
Piezas (chupetas o conos) huecas de polipropileno, adjuntas al tubo rígido estriado pasa-muro. Sirven para evitar que no se introduzca hormigón dentro del tubo pasa-muro cuando este se proyecta y así poder posteriormente recuperar la clavilla metálica (espadín). La pieza es recuperable.
