# Tapón sencillo de polietileno de Jombar Termoplásticos. - de Jombar

- Propiedad del archivo: CONSTRUNARIO
- Formato: FIEBDC-3/2012
- Programa: Construnario Versión 3.51
- Fecha de los precios: 25/04/2019
- Divisa: EUR

**TPE18** u Tapón sencillo de polietileno de Jombar Termoplásticos. - de Jombar
Precio: 0.02
Tapones de polietileno huecos sencillos con una cabeza plana. Sirven para tapar el hueco cilíndrico que se origina cuando se ha realizado el encofrado del muro de hormigón en las medidas concretas que pueda presentar el orificio tubular.
