# Tapón multi diámetro de Jombar Termoplásticos. - de Jombar

- Propiedad del archivo: CONSTRUNARIO
- Formato: FIEBDC-3/2012
- Programa: Construnario Versión 3.51
- Fecha de los precios: 25/04/2019
- Divisa: EUR

**TPMD2232** u Tapón multi diámetro de Jombar Termoplásticos. - de Jombar
Precio: 0.06
Tapones multidiámetro especiales con una cabeza lisa de la que salen unas aletas flexibles y adaptables. Sirve para tapar cualquier rango de distintas medidas de hueco cilíndrico que se puede utilizar en el encofrado de los muros de hormigón. Las aletas del tapón, al introducirse en el orificio tubular, se adaptan a la medida conforme se introducen en espiral.
