# Tubo distanciador para encofrado de Jombar Termoplásticos. - de Jombar

- Propiedad del archivo: CONSTRUNARIO
- Formato: FIEBDC-3/2012
- Programa: Construnario Versión 3.51
- Fecha de los precios: 25/04/2019
- Divisa: EUR

**TDEXT25** u Tubo distanciador para encofrado de Jombar Termoplásticos. - de Jombar
Precio: 0.35
Tubos distanciadores que sirven para fundir los orificios tubulares en el interior de los muros de hormigón, mediante el sistema de encofrado de chapa. La finalidad es crear un orificio tubular en el hormigón a través del cual se pasa la varilla metálica que hace de sujeción entre ambas chapas. Partimos de distancias de 25 cm (mínimo), si necesitamos de una mayor distancia utilizaremos las prolongaciones de 5 cm hasta llegar a la anchura deseada.
