# Extensión para tubo distanciador de Jombar Termoplásticos - de Jombar

- Propiedad del archivo: CONSTRUNARIO
- Formato: FIEBDC-3/2012
- Programa: Construnario Versión 3.51
- Fecha de los precios: 25/04/2019
- Divisa: EUR

**EXTD5** u Extensión para tubo distanciador de Jombar Termoplásticos - de Jombar
Precio: 0.10
Extensión para tubo distanciador
