# Tubo rápido de encofrado de Jombar Termoplásticos. - de Jombar

- Propiedad del archivo: CONSTRUNARIO
- Formato: FIEBDC-3/2012
- Programa: Construnario Versión 3.51
- Fecha de los precios: 25/04/2019
- Divisa: EUR

**TDR15** u Tubo rápido de encofrado de Jombar Termoplásticos. - de Jombar
Precio: 0.24
Tubo rápido de encofrado 150 mm
