# Adaptador para cono Limer de Jombar Termoplásticos. - de Jombar

- Propiedad del archivo: CONSTRUNARIO
- Formato: FIEBDC-3/2012
- Programa: Construnario Versión 3.51
- Fecha de los precios: 25/04/2019
- Divisa: EUR

**ADPCOL26** u Adaptador para cono Limer de Jombar Termoplásticos. - de Jombar
Precio: 0.02
Adaptador para cono Limer de 22 a 26
