# Separador para vidrio en elastómero de Jombar Termoplásticos. - de Jombar

- Propiedad del archivo: CONSTRUNARIO
- Formato: FIEBDC-3/2012
- Programa: Construnario Versión 3.51
- Fecha de los precios: 25/04/2019
- Divisa: EUR

**SE2203C** u Separador para vidrio en elastómero de Jombar Termoplásticos. - de Jombar
Precio: 67.10
Separador para vidrio en elastómero de Jombar Termoplásticos. Medidas: 22x22x3 mm. Caja 10.000 unidades Separador para vidrio en elastómero. Medidas: 22x22x3 mm. Caja 10.000 unidades. Color: blanco. Separador para vidrio en elastómero
