# Separador para vidrio en elastómero de Jombar Termoplásticos - de Jombar

- Propiedad del archivo: CONSTRUNARIO
- Formato: FIEBDC-3/2012
- Programa: Construnario Versión 3.51
- Fecha de los precios: 25/04/2019
- Divisa: EUR

**SE2605S** u Separador para vidrio en elastómero de Jombar Termoplásticos - de Jombar
Precio: 6.90
Separador para vidrio en elastómero de Jombar TermoplásticosMedidas: 26x26x5 mm. Caja 500 unidades Separador para vidrio en elastómero. Medidas: 26x26x5 mm. Caja 500 unidades. Color: negro. Separador para vidrio en elastómero
