# Separador para vidrio en elastómero de Jombar Termoplásticos. - de Jombar

- Propiedad del archivo: CONSTRUNARIO
- Formato: FIEBDC-3/2012
- Programa: Construnario Versión 3.51
- Fecha de los precios: 25/04/2019
- Divisa: EUR

**SE1202C** u Separador para vidrio en elastómero de Jombar Termoplásticos. - de Jombar
Precio: 66.10
Separador para vidrio en elastómero de Jombar Termoplásticos. Medidas: 12x12x2 mm. Caja 25.000 unidades Separador para vidrio en elastómero. Medidas: 12x12x2 mm. Caja 25.000 unidades. Color: beige. Separador para vidrio en elastómero.
