# Cuña atlas de Jombar Termoplásticos. Medidas: 500x500x60 mm - de Jombar

- Propiedad del archivo: CONSTRUNARIO
- Formato: FIEBDC-3/2012
- Programa: Construnario Versión 3.51
- Fecha de los precios: 07/07/2016
- Divisa: EUR

**ATWED0950050060** u Cuña atlas de Jombar Termoplásticos. Medidas: 500x500x60 mm - de Jombar
Cuña atlas de Jombar Termoplásticos. Medidas: 500x500x60 mm Fabricado en composite a base de polietileno. Admite cargas directas (sin calzos o postes) superiores a 600 Tm. Las CUÑAS ATLAS son fabricadas en el mismo material que las bases, un composite a base de polietileno con las mismas características de resistencia y capacidad de carga.
