# Base Atlas tipo 02 de Jombar Termoplásticos. - de Jombar

- Propiedad del archivo: CONSTRUNARIO
- Formato: FIEBDC-3/2012
- Programa: Construnario Versión 3.51
- Fecha de los precios: 07/07/2016
- Divisa: EUR

**ATBAS067567530** u Base Atlas tipo 02 de Jombar Termoplásticos. - de Jombar
Base Atlas tipo 02 de Jombar Termoplásticos. Medidas: 675x675x30 mm En composite de polietileno. Admite cargas superiores a 250 Tm Es el producto de segundo nivel para la colocación de calzos de nivelación de alta resistencia a la compresión y postes. Sirve para el reparto de carga que sustentan los calzos o postes y para enlazar composiciones de bases ATLAS 01. Permite diversas posiciones y combinaciones para obtener una sustentaciación estable sobre suelos uniformes y planos. Es un producto de larga vida. Sustenta calzos de CPO y CPE 160x160 y CPO 100x100mm. Permite sustentaciones por su cara superior de cuatro columnas de calzos (o más, dependiendo del tipo de calzo) y de 4 postes enlazados.
