# Kit de montaje de sistema Atlas de Jombar Termoplásticos - de Jombar

- Propiedad del archivo: CONSTRUNARIO
- Formato: FIEBDC-3/2012
- Programa: Construnario Versión 3.51
- Fecha de los precios: 07/07/2016
- Divisa: EUR

**ATKIT0000000001** u Kit de montaje de sistema Atlas de Jombar Termoplásticos - de Jombar
El kit está compuesto de: - Juego de cuñas de borde fino para marcado de varillas roscadas. - Rotulador marcador de línea de corte de varillas. - Alicate con boca de caucho para enroscar varillas y sierra de corte. - Llave para atornillado de tuercas M16. - Llave fija para atornillado de tornillos M10 - Llave fija para atornilado de tornillos M6. - Agarradera para transporte de bases y red para transporte de calzos.
