# Arandela de caucho para varilla roscada de Jombar Termoplásticos - de Jombar

- Propiedad del archivo: CONSTRUNARIO
- Formato: FIEBDC-3/2012
- Programa: Construnario Versión 3.51
- Fecha de los precios: 07/07/2016
- Divisa: EUR

**ATARAN0000CAM16** u Arandela de caucho para varilla roscada de Jombar Termoplásticos - de Jombar
Esta arandela es de elección en composiciones de basamentos para zonas sísmicas o con muchas vibraciones.
