# Embellecedor base de Jombar Termoplásticos. - de Jombar

- Propiedad del archivo: CONSTRUNARIO
- Formato: FIEBDC-3/2012
- Programa: Construnario Versión 3.51
- Fecha de los precios: 07/07/2016
- Divisa: EUR

**ATEMBE118018010** u Embellecedor base de Jombar Termoplásticos. - de Jombar
Piezas apilables y acoplables para alturas en múltiplos de 100 mm o para servir de base al embellecedor telescópico. La combinación de ambas piezas permite dar cobertura a todas las medidas en las que se puede trabajar partiendo de una BASE ATLAS 01 o un calzo base CPE.
